# Fetscherstraße 26
Angebotsaufforderung (GAEB 90, DA83)
Währung: EUR

## Zusätzlicher Text
BAUVORHABEN :  Fetscherstraße 26  01307
Dresden

GEWERK  :  Garten- und Landschaftsbau

ANGABEN ZUM OBJEKT:
Gründerzeithaus mit 4 Geschossen
Traufhöhe ca 15m
Baujahr: 1890
(Mansarddach mit Schieferdeckung)

Das Objekt befindet sich im Stadteil Blasewitz und ist bewohnt.
Im Hof befinden sich Stellplätzedie teilweise vermietet sind. Während
der Arbeiten wird der Hof gesperrt.
Es besteht nur eingeschränkte Lagermöglichkeit. Durch die Arbeiten
sollten die Bewohner nur in geringem Maß belästigt werden.

AUSFÜHRUNG.  Baubeginn:  31.03.2025
  Fertigstellung  30.06.2025

Angaben zum Angebot:

Sachbearbeitung

Ausschreibung:  Lutz Reinhardt  Tel.: 0351 /
320290-293
Einkauf :  Tel.: 0208/8582-

Der AN ist verpflichtet, sich vor Angebotsabgabe von Verhältnissen auf
der Baustelle und der Art der geforderten Leistungen zu unterrichten,
unabhängig davon ob Angaben zum Objekt in den Vorbemerkungen gemacht
worden sind oder nicht. Ein späteres Geltendmachen von Erschwernissen
ist ausgeschlossen.

Der AN hat sich vor der Ausführung von Arbeiten über die Lage von
Leitungen, Kabeln, Dränen, Kanälen etc. beim AG und den für die Ver- und
Entsorgung zuständigen Trägern zu unterrichten.

Vom AG werden in der Regel keine Bestandspläne zur Verfügung gestellt,
vom AN sind in der Regel Bestandspläne nur im Rahmen und im Sinne von
Voraufmaßen zu erstellen.

Ausführungspläne sind nach Ausführung der Maßnahme vom AN ggf.
korrigiert dem AG zurückzureichen.

Anschlußmöglichkeiten für Strom und Wasser werden vom AG nicht zur
Verfügung gestellt. Kosten für die Gestellung und den Verbrauch sind in
die Einheitspreise einzurechnen. Sanitäreinrichtungen werden vom AG
nicht vorgehalten.

Absperrungen der Baustelle oder Teilflächen, Verkehrsregelungen, in
besonderen Gefahrenmomenten auch eine Beleuchtung, obliegt dem AN.
Kosten auch für Sondernutzungen oder sonstige Gebühren sind ansonsten in
die Einheitspreise oder die Position Baustelleneinrichtung einzurechnen.

Flächen für Baustellenverkehr und Lager sind vor Beginn der Maßnahme mit
dem AG festzulegen. Die Wiederherstellung von Flächen außerhalb dieser
festgelegten Bereiche geht zu Lasten des AN.

Beim Einbau von Ausstattungselementen, besonders von Spielgeräten ist
durch geeignete Maßnahmen ein vorzeitiger Gebrauch zu unterbinden.

Bei Abbrucharbeiten von befestigten Flächen muß grundsätzlich der
anstehende Unterbau ausgebaut werden. Die Tiefe der Kofferung ist dem AG
jeweils nachzuweisen. Das ausgebaute Material ist unter Berücksichtigung
der "Bedingungen für die Entsorgung von Abfällen" abzufahren.

Bei Baumschnitt- und sonstigen Gehölzarbeiten sind regelmäßig folgende
Leistungen mit zu erbringen:

Bei Schnitt oder Rodung anfallendes Material ist zur  Straße zu
transportieren, zu laden und zur Verwendung  des AN abzufahren. Je nach
Ausstattung des AN mit  Maschinen kann auch vor Ort gehäckselt werden.
Das  Einbringen und Verteilen von Häckselgut in der Anlage ist nur mit
Zustimmung des Bauleiters gestattet und wird nicht gesondert vergütet.
Deponie- oder sonstige Gebühren sind in den Einheitspreisen enthalten.

Sollten bei der Entfernung von Wurzeln oder Stubben Löcher entstehen,
sind diese Löcher mit Oberboden zu verfüllen und zu verdichten. Sollte
die Entnahme  von Boden an der Baustelle nicht möglich sein, ist die
Lieferung und der Einbau der Bodenmassen in den Einheitspreis
einzurechnen.

Bei den Arbeiten sind den Vorschriften der Berufsgenossenschaft und der
Straßenverkehrsordnung entsprechende Sicherheitsmaßnahmen zu ergreifen.

Bei Bäumen angegebene Stammdurchmesser werden in 1.0 m Höhe über dem
Erdboden gemessen.

Schnittmaßnahmen an Bäumen sind dem Stand der Technik gemäß
durchzuführen. Schnittstellen größer als 20 cm sind mit
Wundverschlußmitteln zu behandeln. Ausgenommen sind die Baumarten mit
hohem Saftfluß, wenn die Schnittmaßnahme während der Vegetationsperiode
durchgeführt wird.

Bei Bedarf sind Hubsteiger, Hebebühnen oder sonstige Hilfsmittel ohne
gesonderte Zulage einzusetzen.
Sollte im Text der Position darauf hingewiesen werden, daß ganze Kronen
oder Äste abgeseilt werden müssen, ist von besonderen Erschwernissen
auszugehen. Auch ohne besondere Erwähnung sind ggf. Äste über Gebäuden
grundsätzlich abzuseilen.

Auf Einsatzstellen mit besonderer Erschwerniss (Hanglagen, unzugängliche
Standorte o. ä.) wird gesondert hingewiesen. Der Unternehmer muß sich
aber trotzdem von der Lage der Bäume unterrichten. Spätere Forderungen
können nicht anerkannt werden.

Die Einsatzstellen sind sauber zu hinterlassen. Verdichtungen oder
Zerstörungen wie z.B. Fahrspuren sind zu beseitigen, Nacharbeiten sind
im Einheitspreis einzurechnen.

## Zusätzlicher Text
A) ALLGEMEINE VORBEMERKUNGEN FÜR LEISTUNGSVERZEICHNISSE

=================================================================

A1) ALLGEMEINES

Diesem Leistungsverzeichnis liegen die "Zusätzliche Vertragsbedingungen
für die Ausführung von Bauleistungen (Z-VOB/B)" der Covivio Immobilien
GmbH in der bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Covivio Immobilien GmbH in der jeweils gültigen
Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Covivio Immobilien GmbH um einen
verbesserten Kundendienst herauszustellen.

2) Die Mieter betroffener Häuser sind rechtzeitig vor Durchführung der
Reparaturarbeiten zu verständigen, ggf. durch Aushang im Treppenhaus
oder auch individuelle Terminvereinbarung mit dem einzelnen Mieter.

3) Bei Arbeiten in Wohnungen/ Kellern sind Möbel und sonstiges
Mietereigentum, Bodenflächen und angrenzende Bauteile etc. im Bereich
der auszuführenden Arbeiten durch Folie, evtl. Schaltafeln oder
Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen/ Kellern)

6) das, ggf. tägliche, Säubern der Arbeitsstelle / Treppenhäusern

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B6) WEITERE HINWEISE UND BESONDERHEITEN

1. Vor Abgabe des Angebotes hat sich der Bieter über
 die Objektsituation zu informieren. Spezielle
 Vertragsbedingungen und eventuelle
 Arbeitserschwernisse sind vor Vertragsabschluss
 bekannt zu machen.
 Die Außenanlagen befinden sich in einem guten
 Zustand. Beachten Sie deshalb den Baumschutz und
 die Festlegungen der Bauleitung.

2. Es besteht die Möglichkeit mit unserem Büro die
 Gegebenheiten und Technologien abzustimmen.
 Prüfen Sie vor Ort die Aufmaße und Konstruktionsangaben rechtzeitig.

3. Sämtliche Leistungen sind nach den anerkannten
 Regeln der Technik, den gültigen DIN-Vorschriften
 für Ausführung und Materialbeschaffenheit, den
  Herstellervorschriften und den Forderungen des
 Leistungsverzeichnisses auszuführen.

4. Bemusterungen sind nach Aufforderung durch die
 Bauleitung entsprechend der Vorgaben ohne
 besondere Vergütung zu festgelegten Terminen
 abzusichern.

5. Die Fassadenflächen sind maßgenau und flächeneben in
 der Neigung nach Bestandsvorlage anzulegen. Nehmen
 Sie die Höhenpunkte des Bestandes auf und sichern
 Sie diese.

6. Beachten Sie dringend die Fabrikatsangabe der
 angebotenen Materialien und Baustoffe.
 Alternativangebote können als 2. Angebot abgegeben
 werden.

7. Die Werksvorschriften und Verarbeitungsrichtlinien
 sind streng zu beachten.

8. In Abstimmung mit der Bauleitung sind Musterkonstruktionen zur Festlegung der endgültigen
 Ausführung, ohne besondere Vergütung anzufertigen
 und ggf. wieder abzubauen. Durch die Freigabe zur
 Ausführung wird die alleinige Verantwortung und
 Gewährleistung des Auftragnehmers nicht
 eingeschränkt.

9. Für das Leistungsverzeichnis sind folgende
 Forderungen bei der Kalkulation der Einheitspreise
 zu berücksichtigen:
- Baustelleneinrichtung, da keine Aufenthalts- und
 Lagerräume bereitgestellt werden
- Einsatz moderner Technik, Großgeräte
- Schutz- und Sicherungsmaßnahmen, inkl. Vorhaltung
 und Unterhalten für die Dauer der Putz- und
 Anstricharbeiten einschl. Beseitigung
- Witterungs- und Verschmutzungsschutz
 (Planenabdeckung)
- Der Baustelleneinrichtungsplan wird durch den
 Bauleiter mit Ihnen abgestimmt.
- Das Überqueren von öffentlichen Wegen mit schwerer
 Technik ist ohne ausreichende Schutzmaßnahmen
 (Auslegen von Stahlplatten) verboten.
 Beschädigungen gehen zu Lasten des Verursachers.
- Die Aufmaßlisten sind IFF zu übergeben.
- Ausgleich der Flächenunterschiede in erforderlicher
 Stärke inkl. der Materialien
- Ausreichende Maßnahmen zum Schutz von Bauteilen, wie
 z.B. Fenster und Wechselsprechanlagen, Posteinwurfanlagen usw. sind einzukalkulieren. Dabei sind die
  Fenster mit lichtdurchlässiger Folie und ohne
  Behinderung der Lüftung mit einem rückstandsfreien Klebeband zu schützen.
- Trennung angrenzender Bauteile u.a. Fensterbank/Putz
 mit Kellenschnitt
- Herstellen von Anschlußfugen an angrenzende Bauteile
 mit dauerelastischem und frostsicherem Fugenmaterial
- Putzen von Leibungen bei Öffnungen unter 2,5 m²
 Fläche
- Demontage von befestigten Beschilderungen und
 Montage nach Abschluss der Arbeiten

10. Die vorgeschriebene Technologie erfordert die
 Einhaltung von vorgeschriebenen Trocknungszeiten
 (Herstellervorschrift). Hierfür wird keine
 gesonderte Vergütung vorgesehen. Die Einhaltung
 der Trocknungszeiten ist Voraussetzung für eine
 Übernahme der Produkthaftung.

11. Der Auftragnehmer nimmt am wöchentlichen Baurapport
 teil. Er sichert eine sachverständige, technische
 Bauleitung ab und verpflichtet sich ein
 Bautagebuch zu führen. Dieses ist wöchentlich der
 Bauleitung vorzulegen.

12. Die Abstimmung mit anderen beteiligten Gewerken ist
 unter Einbeziehung der Bauleitung vorzunehmen.
 Behinderungen sind auszuschließen, da keine
 zusätzlichen Kosten bzw. Verzögerungen akzeptiert
 werden.

13. Grundlage für die Prüfung der Schlussrechnung ist
 die Übergabe der Aufmaßliste. Es ist zu garantieren,
 dass die Meßurkunden gemäß Angebotspositionen leicht
 prüfbar erstellt werden.
Aufmaße sind Hausweise einzureichen

14. Verschmutzungen der öffentlichen Straßen und Wege
 werden durch den Verursacher und auf dessen
 Kosten beseitigt.

15. Bitte beachten Sie, dass infolge der Geländesituation manuelle Transporte teilweise
 unumgänglich sind und kalkulieren Sie diese ein.

## Zusätzlicher Text
C) BesondereTechnische Vorbemerkungen

C1 Vorbemerkungen zu Erdarbeiten/GaLa-Bau

C1-1) Gütenachweis

Der AN hat ohne besondere Vergütung die vertragsgemäße
Beschaffenheit der von ihm gelieferten Baustoffe und
Bauteile und der vor ihm ausgeführten Leistungen
nachzuweisen.
Dabei gelten die einschlägigen Normen, sowie die
Angaben in den Allgemeinen Technischen Vorschriften
(VOB/Teil C)

C1-2) Abfuhr von Bodenaushub und sonstigem

Die Bieter müssen für die Abfuhr und Entsorgung der
anfallenden Stoffe zugelassene Entsorger nach dem
Abfallbeseitigungsgesetz sein oder sich eines solchen
Unternehmens bedienen
Dies gilt in jedem Falle für die Stoffgruppen
Z-2,
Z-3,
Z-4 etc. (gem. LAGA-Liste / bzw. EAK).
Im Angebot ist entweder die eigene Zulassung nachzuweisen
oder der vorgesehene Entsorgungsbetrieb zu benennen.
Das abgefahrene Material ist gemäß der gesetzlich
vorgeschriebenen Deponie-Klasse zu entsorgen.
Die entsprechenden Nachweise sind vom Auftragnehmer
auf Verlangen des Auftraggebers lückenlos vorzulegen.
Die Deponiegebühren bzw. -kosten sind einzu
kalkulieren.

Chemische Unkrautbekämpfungsmittel sind nicht ge
stattet.

Im Sinne des Baumschutzes ist das Lagern von Bau
stoffen im Wurzelbereich der geschützten Bäume
unzulässig. Der fachgerechte Schutz der Bäume im
Bereich der Arbeitsflächen der Baustelle liegt im
Verantwortungsbereich des AN. Hierzu zählen ins
besondere Wurzel-, Stamm- und Kronenschutz der Bäume,
welche durch die Baumschutzsatzung geschützt sind.
Bei Schäden an Bäumen, Pflanzenbeständen und
Vegetationsflächen ist, soweit der AN den Schaden zu
vertreten hat, Schadenersatz zu leisten, nach
Verkehrs - und Schadensersatzwerte von Bäumen,
Sträuchern, Hecken, Obstgehölzen und Reben nach dem
Sachwertverfahren - von W. Koch, Heft 69 der
Schriftenreihe des Hauptverbandes der Landwirt
schaftlichen Buchstellen, Verlag Pflug und Feder GmbH,
Bonn.

Der AN ist verpflichtet bei Ausführung der
nachstehenden Leistungen die Mengenangaben des LV
in Plan und Detailzeichnung zu überprüfen. Etwaige
Unstimmigkeiten in Plan und Örtlichkeit sind der
Bauleitung unverzüglich zu melden und mit dieser zu
klären.

In der Leistungsbeschreibung bedeutet profilgerecht,
daß bei den Erdarbeiten folgende Abweichung vom
Sollmaß zugelassen ist:
Für Sohle der Wegeflächen bzw. Vegetationsflächen +/-
2 cm bzw. +/- 5 cm.

Besondere Vorschriften bei Bodenbearbeitungen gemäß LAGA-Liste:
Fördern, Transportieren und Zwischenlagern
entsprechend der gesetzlich vorgeschriebenen
Entsorgungspfade; bei Zwischenlagerungen ist der
gesondert gelagerter Aushub regengeschützt abzuplanen,
die Planen sind windsicher zu fixieren

Bodenbearbeitung und Verladung der Stoffe nur bei
geeigneten Wetter- und Witterungsverhältnissen. Hier
gelten vor allem die Vorschriften der DIN 18915 und DIN
19731, hier insbesondere 'Umlagerungseignung von Böden
in Abhängigkeit vom Feuchtezustand'

Sofern nicht anders definiert, werden die Leistungen
nach Aufmaß im Abtrags- und/oder Auftragsprofil
abgerechnet.

Als Abweichung von der Fertighöhe gilt bei
vegetationstechnischen Arbeiten +/- 5 cm (Oberboden)
Für die erforderlichen Erdarbeiten gelten insbesondere
DIN 18299 und 18300.

Der Oberboden hat eine durchschnittliche Mächtigkeit
von 0,40 m

Der AN hat diese Bodeneigenschaften bei Durchführung
seiner Bauleistungen insbesondere zu berücksichtigen
und dieses zu kalkulieren.

Für das Lösen von Bodenmassen ist das Fördergerät den
Bodenbeschaffenheiten und der Witterung angepaßt
beizustellen in jeweiliger Absprache mit der örtlichen
Bauleitung.

Für das Herstellen der Rohrleitungsgräben gelten DIN
18305, DIN 4033 und DIN 4124.
Als Abweichung von der Rohhöhe sind bei
vegetationstechnischen Arbeiten +/- 5 cm und bei
Wegeflächen +/- 2 cm zulässig.

C1-3)  Aufmaß und Abrechnung

Das Anlegen und Herstellen von Aussparungen, Öffnungen, Durchbrüchen und
Schlitzen wird nicht besonders
vergütet und ist mit den Einheitspreisen der Mauerwerkpositionen
abgegolten; das spätere Schließen
Von Aussparungen, Durchbrüchen und Schlitzen wird in gesonderten
Positionen erfaßt.

C1-4) Normen

Für die im Rahmen der Arbeiten sind die folgenden Normen

- DIN EN 1176-1:2017
- DIN EN 1176-2:2017
- DIN EN 1176-3:2017
- EN 1176-1:2017
- EN 1176-2:2017
- EN 1176-3:2017

  DIN 18299 Nebenleistungen
  DIN 18300 Erdarbeiten
  DIN 18301 Bohrarbeiten
  DIN 18303 Verbauarbeiten
  DIN 18304 Ramm-, Rüttel- und Verpressarbeiten
  DIN 18305 Wasserhaltungsarbeiten
  DIN 18308 Dränarbeiten
  DIN 18309 Einpressarbeiten
  DIN 18311 Nassbaggerarbeiten
  DIN 18312 Untertagebauarbeiten
  DIN 18313 Schlitzwandarbeiten
  DIN 18319 Rohrvortriebsarbeiten
  DIN 18320 Landschaftsbauarbeiten
  DIN 18915 Bodengruppen
  DIN 19731 Bodenbeschaffenheit - Verwertung von Bodenmaterial
  DIN 4033 Dichtheitsprüfung
  DIN 4124 Baugruben und Gräben
  ZTVE-StB 94

zu beachten.

C2 Vorbemerkungen zu Mauerarbeiten

C2-1) Ausführungshinweise

Die unter Punkt 4.2 DIN 18 330 aufgeführten Leistungen sind
Nebenleistungen.

Auf Verlangen der Bauleitung ist für die zu verwendenden und verwandten
Materialien und Stoffe der Gütenachweis zu erbringen, letzteres gilt
insbesondere für die Bindemittel und Zuschlagstoffe des Mörtels sowie
für die geforderten Druckfestigkeiten der Mauersteine.

Alle an Stahlbetonwände und -stützen anschließenden Mauerwerkwände sind
mit geeigneten Ankern abriß
fest zu verbinden.

Bei einigen Mauerwerkpositionen kann es notwendig werden, daß die Wände
erst nach Einbau der Installationsleitungen auszuführen sind. Mehrkosten
für die nachträgliche Ausführung dieser Wände werden nicht anerkannt.

Das Mauerwerk ist in allen Geschossen lot- und fluchtgerecht, aus
Planhochlochziegeln der Höhe 249 mm und einer Lagerfuge aus
Dünnbettmörtel entsprechend der jeweiligen allgemeinen bauaufsichtlichen
Zulassung und DIN EN 1996 mit nationalen Anhängen herzustellen -
einschließlich erforderlicher Ergänzungs- und Ausgleichsziegel.

Für die Ausführung des Mauerwerks gelten die Bestimmungen der Norm DIN
EN 1996/NA, sofern in den jeweiligen allgemeinen bauaufsichtlichen
Zulassungen nichts anderes bestimmt ist.
Das Mauerwerk ist als Einstein-Mauerwerk im Dünnbettverfahren ohne
Stoßfugenvermörtelung auszuführen. Für die Herstellung des Mauerwerks
darf nur ein Dünnbettmörtel nach Zulassung verwendet werden. Die
Verarbeitungsrichtlinien für den jeweiligen Dünnbettmörtel sind zu
beachten. Das Mauerwerk ist im Verband mit versetzten Stoßfugen
herzustellen. Es ist ein Überbindemaß von ü = 0,4 h einzuhalten (siehe
DIN EN 1996-1-1/NA, NCI zu 8.1.4.1).

Der Dünnbettmörtel ist auf die Lagerflächen (Stegquerschnitte) der
Planhochlochziegel aufzutragen und gleichmäßig so zu verteilen, dass
eine Fugendicke von mindestens 1 mm und höchstens 3 mm entsteht.
Für die Verarbeitung des Dünnbettmörtels sind die speziellen
Mörtelwalzen des Ziegelherstellers zu verwenden. Die
Verarbeitungshinweise des Ziegelhersteller und Mörtelherstellers sind zu
beachten.
Die Planhochlochziegel sind dicht aneinander ("knirsch") zu stoßen,
anzudrücken und Iot- und fluchtgerecht in ihre endgültige Lage zu
bringen. Bei Stoßfugenbreiten über 5 mm müssen die Fugen beim Mauern
beidseitig an der Wandoberfläche mit Mörtel verschlossen werden (DIN EN
1996-1-1/NA, NCI zu 8.1.5).
Fehlstellen an den Steinen sind mit geeignetem Mörtel zu schließen.

Das Anlegen der ersten Steinschicht hat grundsätzlich mit Zementmörtel
MG III oder speziellem Anlegemörtel (Dicke max. 3 cm) zu erfolgen. Die
Höhenausgleichsschicht wird nicht gesondert berechnet, sondern ist in
den m² Preis einzukalkulieren.

Toleranzen der Bauwerksmaße, Winkelabweichung und Ebenheitsabweichung
sind in den durch DIN 18202 - Toleranzen im Hochbau, Bauwerke -
zulässigen Grenzen möglich.
Die Wände sind untereinander, wenn nicht anders vereinbart, in
Stumpfstoßtechnik zu verbinden. Hierbei müssen in den Lagerfugen, für
Stumpfstoß geeignete Edelstahlankerbleche eingebaut werden. Die
Stumpfstoßanschlussfuge ist mit Mörtel vollflächig zu verschließen.
Stumpfstöße werden nicht gesondert vergütet.

Horizontale Dichtungsbahnen in Mauerwerk als Abdichtung gegen kapillar
aufsteigende Feuchtigkeit sind nach DIN 18195 Teil 4 Abschnitt 7.2
auszuführen.

Gemauerte nichttragende Wände sind am Wandkopf zu entkoppeln, damit
keine Lasten durch spätere Deckendurchbiegung eingeleitet werden.
Außerdem erfolgt die Trennung von der unteren Geschossdecke durch
Einlage z. B. einer Bitumendachbahn.

Ziegelmauerwerk ist vor Regen und Schnee zu schützen!
Schutzmaßnahmen zur Ableitung von Tagwasser (z.B. Abdecken der
Mauerkronen) sind laut VOB Teil C DIN 18330 Nebenleistungen, selbst wenn
sie im LV nicht gesondert aufgeführt sind. Schutzmaßnahmen sind
erforderlich, um Ausschwemmungen, Frostschäden und Putzschäden zu
vermeiden.
Oberflächenbehandlung von Innenwänden:
Übliche Anforderungen an die Oberfläche der Innenwände liegen vor, wenn
die Wände mit Putzen bekleidet werden, die als Träger von Anstrichen und
Tapeten dienen. Erhöhte Anforderungen an die Rohbauwand ("nicht
flächenfertige Wand" nach DIN 18202) sind nicht vereinbart.

C2-2) Aufmaß und Abrechnung

Das Anlegen und Herstellen von Aussparungen, Öffnungen, Durchbrüchen und
Schlitzen wird nicht besonders
vergütet und ist mit den Einheitspreisen der Mauerwerkpositionen
abgegolten; das spätere Schließen
Von Aussparungen, Durchbrüchen und Schlitzen wird in gesonderten
Positionen erfaßt.

C2-3) Mauerwerk-Mörtel

Bei der Ausführung des Mauerwerkes ist besonders darauf zu achten, daß
hinsichtlich der Verbindung des
Mauermörtels zu den Steinen die erforderliche Haftfähigkeit erreicht und
desweiteren die nötige Mörtelfestigkeit
erreicht wird. Stark saugende Steine sind vor dem Vermauern vorzunässen.
Fertigmörtel

C2-4) Normen

Für Angebot und Ausführung gelten alle einschlägigen DIN-Vorschriften,
insbesondere:

DIN EN 1996 mit nationalen Anhängen - Bemessung und Konstruktion von
Mauerwerksbauten
Allgemeine bauaufsichtliche Zulassungen für die jeweiligen Planziegel im
Dünnbettverfahren
DIN EN 771-1 - Festlegung für Mauersteine - Teil 1: Mauerziegel
DIN 105 - 100 - Mauerziegel
DIN 4103 - Teil 1 Nichttragende innere Trennwände, Anforderungen und
Nachweise
VOB Teil C und dort insbesondere
DIN  18299 - Allgemeine Regelungen für Bauarbeiten jeder Art
DIN 18330 - Maurerarbeiten
allgemeine Bauaufsichtliche Zulassung Z-17.1-900 / Z-17.1-1083 -
"Übermauerung und Bemessung von Ziegelstürzen", sowie die
Bemessungstabellen für Ziegelflachstürze
DIN 18202 - Toleranzen im Hochbau - Bauwerke
Normenreihe DIN 4102 "Brandverhalten von Baustoffen und Bauteilen",
Normenreihe DIN 4108 "Wärmeschutz und Energie-Einsparung in Gebäuden",
Normenreihe DIN 4109 "Schallschutz im Hochbau",
gültige Fassung der Energieeinsparverordnung
Das Merkblatt der Bauberufsgenossenschaft Bayern und Sachsen über das
Aufmauern von Wandscheiben
Anwendungstechnische Informationen der Ziegelindustrie
Verarbeitungshinweise der Ziegelhersteller

## Hofinstrandsetzung Ga-La-Arbeiten
Datum: 17.02.25

*Hinweis*
Gartenplanung

### Bereich 01 sonstige Leistungen

#### Abschnitt 01.01 Baustelleneinrichtung

**01.01.0010 Baustelle einrichten**
Baustelleneinrichtung zur Durchführung der Arbeiten des
Auftragnehmers liefern, aufstellen, für die Dauer der
Bauzeit vorhalten, unterhalten und nach Beendigung der
Arbeiten abfahren, bestehend aus:

- allen erforderlichen Fahrzeugen, Geräten,
Maschinen, Werkzeugen, Transporteinrichtungen,
Hebeanlagen, Schutzmaßnahmen zur Durchführung der
Arbeiten und zur Sicherung der Baustelle.
- Vor Beginn der Arbeiten und nach Abschluss der
Arbeiten ist jeweils ein Pflasterprotokoll für die in
Anspruch genommenen Flächen anzufertigen.
- Ggfs. ist ein mehrmaliger An- und Abtransport der
Geräte bzw. ein Umsetzen der Baumaterialien und
-maschinen aufgrund der vereinbarten Ausführungstermine
erforderlich.
- Personal- und Materialcontainer
- Baustelle nach RAB 32 sichern
- Gebühren für Straßenlandsondernutzung sind in diese
Position mit einzukalkulieren.
Bereitstellungdauer = geplanteBauzeit gemäß
Projektbeschreibung
Menge: 1,000 psch

**01.01.0020 Verkehrssicherung (Absperrung) errichten**
Errichtung, Vorhalten, Warten und Beseitigen
einer Verkehrssicherungsabsperrung nach Wahl
des AN, für die Dauer der Ausführungszeit
eigener Arbeiten und zusätzlich bis zu zwei
Woche für Vorhaltezeiten durch Reparaturarbeiten Dritter.
- RAB 32 ist zu beachten
Menge: 15,000 m

**01.01.0030 Verkehrssicherung (Absperrung) vorhalten**
Zulage zur vor Position für das zusätzliche
Vorhalten der Verkehrssicherung für mehr als
eine Woche.
Preis pro Meter/Woche.
Menge: 250,000 m

**01.01.0040 Baustellenüberfahrt**
Asphaltdecksch. aus AC 11 D N herstellen
Asphaltdeckschicht aus Asphaltbeton für
Asphaltdeckschichten
AC 11 D N herstellen.
In Verkehrsfläche als: Asphaltkeile.
Bindemittel = 70/100.
Einbau als prov. Überfahrt während der Bauzeit
inkl.
Fotodokumentation des Urzustandes
Fotodokumentation des Urzustandes (Bestandsaufnahme)
Umfang der Fotokokumentation ca. 50 Fotos,
Farbfotos 10 x 15 cm, aufgeklebt oder als Farbdruck/
-kopie im Ordner eingeheftet, Fotos beschriftet.
Zusätzlich Lieferung der Bilder digital auf CD im jpeg-
Format.
Menge: 1,000 psch

**01.01.0050 Straßenreinigung**
*** Bedarfsposition ohne GB
Gewährleistung einer kontinuierlichen und
bedarfsgerechten
Straßenreinigung
Während der gesamten Bauzeit hat der Auftragnehmer die
von ihm in Anspruch genommenen an das Baugebiet
angrenzenden Straßen kontinuierlich zu unter- und
sauber zu
halten. Es ist zu vermeiden, daß aus dem
Baustellenverkehr
resultierend angrenzende Straßen verschmutzt werden.
In der Regel ist die Reinigung einmal je Woche, bei
ungünstiger
Witterung (Nässe) bei Bedarf (auch mehrmals je Woche)
oder in Abstimmung mit dem Auftraggeber durchzuführen.
Die Dauer und Anzahl richtet sich nach der
erforderlichen und
beauftragten Bauzeit.
Abgerechnet wird nach Anzahl der Einsätze, die durch
den
Auftragnehmer mit Stunden- und Einsatznachweisen (im
Original)
zu belegen sind.
einschl. fachgerechter Entsorgung des Kehrgutes
(Sondermüll)
Menge: 1,000 Stck

**01.01.0060 Baustellenfläche nach Beendigung der Arbeiten wieder herstellen**
Bereiche der Baustelleneinrichtungsfläch säubern und
wenn erforderlich gemäß dem Ursprungszustand wieder
herstellen. Rassenflächen: gegebenfalls Oberboden
auflockern, Rasen einsähen, wenn erforderlich Oberboden
liefern und im Gefälle (ca 2%) einarbeiten,
Pflasterflächen richten und neu einsanden gegebenfalls
neues Material liefern und mit Unterbau
einarbeiten.Demontierte Zäune oder Säulen neu
befestigen, Abdeckungen und Baumschutz entfernen
Menge: 1,000 psch

#### Abschnitt 01.02 sonstige Leistungen

**01.02.0010 Anliegerinformation anfertigen**
*** Bedarfsposition ohne GB
Anliegerinformation anfertigen und an Anwohner in der
Bautzner Straße 124-124d und 126-126d verteilen.
Inhalt: Eckdaten Baumaßnahme, Dauer, Ansprechpartner
AG,AN
Menge: 1,000 psch

**01.02.0020 Schachtgenehmigung einholen**
Schachtscheine vor Beginn der Bauarbeiten bei den
zuständigen Versorgungsträgern einholen;
Gültigkeit der Schachterlabnis
Menge: 1,000 psch

**01.02.0030 Gebühren für Genehmigungen**
Einholung sämtlicher öffentlich rechtlicher
Genehmigungen und Erlaubnisse nach VOB/B  4,
einschließlich anfallender Antragskosten, Gebühren
u.dgl. für alle Abschnitte des Leistungsverzeichnisses.
Menge: 1,000 psch

**01.02.0040 Beweissicherung**
Beweissicherung zur Feststellung des Zustandes der im
Bau- und Zufahrtsbereich vorhandenen Grundstücke und
baulichenAnlagen.
Beweissicherung für Bäume, Gehölze, Grünflächen,
Straßen,Wege, Straßenausstattungen, Gebäude,
Nebenflächen, Geländeoberflächen,angrenzende
Grundstücke, bauliche Anlagen u. dgl.
Vor Beginn der Bauarbeiten ist in Absprache mit dem
AG, dem
Versicherer sowie den Eigentümern der betroffenen
Grundstücke und baulichen Anlagen der Zustand dieser
Grundstücke und Anlagen durch einen öffentlichen
bestellten und vereidigten Sachverständigen zu
dokumentieren, evtl. vorhandene Schäden aller Art
aufzunehmen, ggf. zu sichern (Gipsmarken), datieren
und laufend zu kontrollieren.
Die Befestigungsart der Zufahrtswege und Straßen ist zu
benennen, die Markierung zu dokumetieren.
Über die Besichtigung sind Protokolle anzufertigen,
durchFotografien zu ergänzen.
Die Dokumentation ist beim AG zu hinterlegen.
Alle erforderlichen Leistungen zu Feststellung und
Dokumentation von Schäden an gefährdeten bzw.
beeinträchtigten baulichen Anlagen, Leitungen,
Schächten, befestigten Flächen o. dgl. sowie
benachbarten
Grundstücken während der gesamten Bauzeit durchführen.
Nach Abschluß der Baumaßnahme erfolgt mit allen
Beteiligten eine erneute Beweisaufnahme.
Anfertigen eines Abschlussberichts einschließlich
Auswertung.
Menge: 1,000 psch

**01.02.0050 Bestandsvermessung / Bestandsplan**
*** Bedarfsposition ohne GB
Bestandsplan durch einen Vermesser entsprechend den
Leistungsvorgabe des AG im Maßstab 1:500
in Papierformat und nach DIN 2425 herstellen.

Übergabe im Papierformat und als * .dxf Datei ( CD/
DVD)
Unterlagen sind 2,00 Wochen vor der Abnahme zur
Sichtung und Freigabe beim AG einzureichen.
Menge: 1,000 psch

### Bereich 02 Rückbauarbeiten

#### Abschnitt 02.01 Abbrucharbeiten

**02.01.0010 Abbruch Holzzaun etc**
*** Bedarfsposition ohne GB
Holzzaun /Sichtschutz/ Rankhilfen inkl. Säulen aus Holz
 mit Fundamenten bis Zaunhöhe = 150 cm
abbrechen,transportieren, laden entsorgen.
Menge: 1,000 lfm

**02.01.0020 Abbruch Holzzaun ohne Säule**
Holzzaun /Sichtschutz/ Rankhilfen aus Holz  ohne
Zaunsäule und Fundament
ausbauen/aushängen,transportieren, laden entsorgen.
bis Zaunhöhe = 150 cm
Menge: 25,000 lfm

**02.01.0030 Maschendrahtzaun ausbauen und entsorgen**
*** Bedarfsposition ohne GB
alten Maschendrahtzaun ausbauen und entsorgen inkl
Säulen und Fundament
h ca 1,75 m
Menge: 0,000 m

**02.01.0040 Rückbau alter Briefkastenanlage**
Rückbau und entsorgung der alten Briefkastenanlage im
Eingangsbereich inkl der dazugehörigen Fundamente
Menge: 1,000 Stck

**02.01.0050 Sandsteinsäulen**
Sandsteinsäulen inkl Betonfundament einschl.Bettung aus
Sand oder Kiessand,oder Magerbeton ausbauen und
entsorgen.
Säulen Format : 0,21 x 0,21
Menge: 1,000 Stck

**02.01.0060 Plattenweg aufnehmen und entsorgen**
Plattenwege aller Art inkl. Borde oder Mauerreste als
Einfassung aufnehmen, transportieren, laden, zu einer
geeigneten Deponie fahren und entsorgen.
Abdeckplattenaus Naturstein seitlich Lagern und der
Bauleitung übergeben
Menge: 15,000 m²

**02.01.0070 Betonpflaster aufnehmen und entsorgen**
Betonpflaster aller Art inkl. Borde, Bettung aus Sand
oder Kiessand,oder Magerbeton
 aufnehmen, laden, zu einer geeigneten Deponie fahren
und entsorgen
Menge: 15,000 m²

**02.01.0080 Rasengittersteine aufnehmen und seitlich lagern zum Wiedernbau**
Betonpflaster/Rasengittersteine  aller Art aufnehmen
und zum späteren Wiedereinbau seitlich auf Paletten
stabeln und lagern.  Defekte Steine Entsorgen
Abrechnung über seperate Pos.
Menge: 50,000 m²

**02.01.0090 Straßenbordsteine aller Art aufnehmen,**
Straßen-/ Rasenbordsteine aller Art aufnehmen, laden,
zu einer geeigneten Deponie
fahren und entsorgen.
Menge: 20,000 lfm

**02.01.0100 Ausbau Bodeneinlauf seitlich lagern**
Ausbau des vorhandenen Bodeneinlaufs oder ähnlichem,
seitlich lagern zum späteren Wiedereinbau
Menge: 1,000 Stck

**02.01.0110 Rasengitter Beton aufnehmen und entsorgen**
Rasengittersteine aus Beton aller Art inkl. Borde,
Bettung aus Sand oder Kiessand,oder Magerbeton
 aufnehmen, laden, zu einer geeigneten Deponie fahren
und entsorgen
Menge: 75,000 m²

**02.01.0120 Schutz Rasengittersteine/ Betonpflaster**
Schützen von Rasengittersteine im Bereich der
bestehenden Parkflächen und deren Zufahrtsbereich
schützen  der Gehwege die Erhalten bleiben
mittels auslegen von befahrbaren Unterlagen wärend der
Bauzeit schützen
Material vom AN frei zu wählen

.....................................................
Art des Schutzmaterials sind anzugeben
Menge: 40,000 m²

**02.01.0130 Betonfläche aufnehmen, entsorgen**
Betonfläche inkl. Borde  + Bettung aus Sand oder
Kiessand,oder Magerbeton ausbauen und entsorgen.
Betondicke bis 15cm
Betonelemente bis 1,50m x 1,50 m
Bereich um Haus- Traufbereiche
Menge: 3,000 m²

**02.01.0140 Mauer aus Ziegell+ Fundament abbrechen**
Mauer und Sockel abbrechen und entsorgen. Querschnitt
über Erdreich: ca. l= 3,00 d=0,30 und bis 1,75m hoch.
Inkl. alten Betonsockel im Erdbereich 0,5 x 0,3 m
ausbauen und entsorgen
Hier alte historische Wegeinfassung im Eingangsbereich
Menge: 8,000 m

**02.01.0150 Mauer Naturstein + Fundament abbrechen**
Mauer und Sockel der Zaunanlage abbrechen und
entsorgen. Querschnitt über Erdreich: ca. l=25,00
d=0,30, 1,00m hoch. Inkl. alten Betonsockel im
Erdbereich 0,5 x 0,3 m ausbauen und entsorgen
Menge: 1,000 m3

**02.01.0160 Wurzelstock ausfräsen, Tiefe 30 cm unter Geländeoberkante**
Wurzelstock ausfräsen und entstandene Wurzelgrube mit
vorhandenem Fräsgut oder Oberboden auffüllen.
Überschüssiges Fräsgut verbleibt auf der
Baustelle.Einschl. Säubern der Verkehrsflächen nach
Abschluss der Arbeiten.
Frästiefe : 30 cm unter Geländeoberkante
zB altes Pappelwurzelwerk
Menge: 15,000 Stck

**02.01.0170 Strauchrodung bis 6,00m**
Sträucher/Hecken  bis 6,00m Höhe/Breite fachgerecht
roden und Wurzelteller bis 30 cm unter Oberkante Boden
entfernen sowie anfallende Stoffe restlos entsorgen.
Menge: 15,000 Stck

**02.01.0180 Strauchrodung von 2,5 bis 6 m**
Sträucher von 2,5 bis 5 m Höhe/Breite fachgerecht roden
und Wurzelteller bis 30 cm unter Oberkante Boden
entfernen sowie anfallende Stoffe restlos entsorgen.
Menge: 15,000 Stck

**02.01.0190 Boden lösen u. entsorgen**
Boden (Klasse 3-5 nach DIN 18300) profilgerecht in
verschiedenen
stärken lösen, laden, abfahren und entsorgen.
Menge: 30,000 cbm

**02.01.0200 Boden lösen u.seitlich lagern**
Boden (Klasse 3-5 nach DIN 18300) profilgerecht in
verschiedenen
stärken lösen, laden, und vor Ort belassen zum späteren
wiedereinbau.
Menge: 5,000 cbm

**02.01.0210 Schutt und Unrat entsorgen**
Schutt und Unrat aufnehmen, laden, zu einer geeigneten
Deponie fahren und entsorgen.

hier: für Mischabfälle
Menge: 5,000 m3

**02.01.0220 Wäschestangen enntfernen**
Wäschestangenelemnt aus Stahlrohr demontieren und
fachgerecht entsorgen inkl Betonfundamenten. Bestehend
aus 2 Säulen und 1 Querstange
Menge: 1,000 Stck

**02.01.0230 Pflanz- und Rasenfläche lösen**
Pflanz- und Rasenflächen einschl. oberste Boden- und
Wurzelschicht abschälen, Boden- und Pflanzmassen auf
Baustelle zwischenlagern.
Menge: 30,000 m3

**02.01.0240 Holzbänke/Tische entsorgen**
Bänke und Tische aus Holz aufnehmen transportieren,
laden, zu einer geeigneten Deponie fahren und entsorgen
Menge: 5,000 Stck

**02.01.0250 Umverlegung Feldsteine**
vorhandene Feldsteine aufnehmen, zu einem durch die
Bauuleitung vorgegeben Punkt transportieren und gegen
verrutschen gesichert ablegen.
Transportweg bis 50,00lfm

b/h 1,0/1,0
Menge: 3,000 Stck

**02.01.0260 Entsorgung Kies im Traufstreifen**
alten vorhandenen Kies aus Traufstreifenn aufnehmen,
transportieren, laden und fachgerecht entsorgen.
Leistung in Handarbeit umlaufenden bestehenden
Traufstreifen
Menge: 30,000 lfm

#### Abschnitt 02.02 Entsorgung

**02.02.0010 Entsorgung ASN 170107**
Entsorgung einschl. Transport

Entsorgung von schadstofffreien Gemischen aus Beton-,
Ziegelbruch, Mauerwerk, Fliesen
und Keramik.

Die fachgerechte Entsorgung ist nachzuweisen.

ASN Bezeichnung
170107 Gemische aus Beton, Ziegeln, Fliesen und Keramik
mit Ausnahme derjenigen, die unter 170106 fallen
Menge: 40,000 TO

**02.02.0020 Entsorgung ASN 020107**
Entsorgung einschl. Transport

Totholz, Schnittholz, Stubben

Die fachgerechte Entsorgung ist nachzuweisen.

ASN  Bezeichnung
020107  Abfälle aus der Forstwirtschaft
Menge: 15,000 TO

**02.02.0030 Entsorgung ASN 170503**
Entsorgung einschl. Transport von nicht einbaufähigen
Bodenaushub (nicht oder schwach belastet) sind
natürliche, nicht nachteilig veränderte (schadstofffrei
bzw. schadstoffarm) Locker-und Festgesteine, das
durch Baumaßnahmen (Tief-, Erd-, und Straßenbau)
anfällt.

Die fachgerechte Entsorgung ist nachzuweisen.

Betriebsinterne Bezeichnung : Bodenaushub bis Z 1.2
ASN : 170503
Bezeichnung : Boden und Steine mit Ausnahme
derjenigen, die unter 170504 fallen
Menge: 40,000 TO

**02.02.0040 Entsorgung ASN 170504**
Entsorgung einschl. Transport von nicht einbaufähigen
Bodenaushub (nicht oder schwach belastet) sind
natürliche, nicht nachteilig veränderte (schadstofffrei
bzw. schadstoffarm) Locker-und Festgesteine, das
durch Baumaßnahmen (Tief-, Erd-, und Straßenbau)
anfällt.

Die fachgerechte Entsorgung ist nachzuweisen.

Betriebsinterne Bezeichnung : Bodenaushub bis Z 1.2
ASN : 170504
Bezeichnung : Boden und Steine mit Ausnahme
derjenigen, die unter 170503 fallen
Menge: 40,000 TO

**02.02.0050 Entsorgung ASN 200301**
Entsorgung von nicht gefährlichen Abfällen Die Leistung
beinhaltet auch die Aufnahme und den Transport zum
Entsorger.
Hausmüll sind feste haushaltstypische und
haushaltsabfallähnliche
Gewerbeabfälle aus Haushaltungen, Handel, Handwerk,
Gewerbe und Industrie einschließlich der darin
enthaltenen und gegebenenfalls enthaltenen Alt- und
Schadstoffe.

ASN Bezeichnung
200301 gemischte Siedlungsabfälle

Der entsprechende Nachweis über die Entsorgung ist dem
AG
vorzulegen.
Menge: 1,000 TO

**02.02.0060 Probeentnahme und Deklarationsanalyse**
Probeentnahme und Deklarationsanalyse

Probeentnahme / Deklarationsanalyse zur Entsorgung von
   - Boden
   - Bauschutt
   - Beton
   - Rückbaustoffen
   - Abfällen  etc.

Die Dokumentation und Bewertung der Untersuchungsergebnisse hat durch die Vorlage eines
Untersuchungs-berichtes zu erfolgen.
Im Untersuchungsbericht müssen mindestens die
Probenahme (LAGA-Richtlinie PN 98, PN 2/78 K, DIN
51750, Teile 1-3), das zugehörige qualifizierte
Probenahmeprotokoll gemäß LAGA PN 98 Anhang C,
der Prüfbericht (Deklarationsanalyse/
Analysenergebnisse) und Informationen (z. B.
Ausgangsstoffe und deren
Zusammensetzung) mit Bezug auf die vorgesehene
Entsorgung (Verwertung/Beseitigung) der im
Entsorgungskonzept genannten Entsorgungsanlage bzw.
der Wiederverwendung nach den Anforderungen an die
Folgenutzung (Landschaftsbau/Land- und Forstwirtschaft)
des Abfalls mit den dazu einzuhaltenden Gesetzen,
Verordnungen und Verwaltungsvorschriften (BBodSchG,
BBodSchV, DepV, LAGA-Merkblätter etc.) dargestellt
sein.
Die Deklarationsanalyse dient zur eindeutigen
Identifikation
der Inhaltsstoffe der Abfälle zur anschließenden
ordnungs- gemäßen und schadlosen Entsorgung von
gefährlichen Abfällen und nicht gefährlichen Abfällen.
Die chemische Analytik der relevanten Parameter
erfolgt
nach dem jeweils gültigen Stand der EN/DIN/ISO-Normen
der Wasser-, Feststoffanalytik oder der Deutschen
Einheits- verfahren (DEV) unter Beachtung der dort
angegebenen Anwendungsbereiche durch Feststellung des
- Gesamtgehaltes (im Regelfall Feststoffanalyse)
- verfügbaren (mobilen) Anteiles der Schadstoffe (im
Regelfall Eluatanalyse) sowie sonstiger erforderlicher
Parameter.
Der Umfang der Analytik ist mit dem Entsorger
abzustimmen und richtet sich nach den Regelungen der
Genehmigung bzw. des Zulassungsbescheides,
insbesondere der Annahmeparameter der
Entsorgungsanlage.
Die Deklarationsanalyse ist u. a. Bestandteil der
Entsorgungsnachweisverfahren.
Die Probenahme und Analytik ist von einem anerkannten,
zugelassenen und unabhängigen Labor durchzuführen.

Die Ergebnisse sind dem AG weiterzuleiten
Menge: 2,000 Stck

### Bereich 03 Wiederherstellungsarbeiten

#### Abschnitt 03.01 Vorarbeiten

**03.01.0010 Boden Fundament Traufkante lösen BK 3/5 T bis 0,3 m**
Boden für Kiestraufe entlang Fassaden profilgerecht
lösen,
fördern und auf Mieten absetzen, Bodenklassen 3 bis 5
DIN
18300, bei Durchnässung Übergang in Bodenklasse 2
möglich, Aushub nach Abtrag der Oberflächenbefestigung,
Aushubtiefe bis 0,4 m, Breite bis 0,7 m, Länge nach
Erfordernis, Förderweg bis 50 m.
Menge: 30,000 lfm

**03.01.0020 Boden Fundament Traufkante lösen BK 3/5 T bis 1,5 m**
*** Bedarfsposition ohne GB
Boden für Kiestraufe entlang Fassaden profilgerecht
lösen,
fördern und auf Mieten absetzen, Bodenklassen 3 bis 5
DIN
18300, bei Durchnässung Übergang in Bodenklasse 2
möglich, Aushub nach Abtrag der Oberflächenbefestigung,
Aushubtiefe bis 1,5 m, Breite bis 0,7 m, Länge nach
Erfordernis, Förderweg bis 50 m.
Menge: 1,000 lfm

**03.01.0030 Bauwerksabdichtung im erdberührten Bereich**
*** Bedarfsposition ohne GB
Herstellung einer Bauwerksabdichtung im erdberührten
Bereich gegen Bodenfeuchtigkeit und nicht drückendes
Wasser, mäßige Beanspruchung mit
kunststoffmodifizierter Bitumendickbeschichtung,
zweischichtig nach DIN 18533-3
Mindesttrockenschichtdicke 3mm
Verbrauch ca. 3,5 l/m² (K1) / ca. 3,8 l/m² (K2-S)
Menge: 1,000 qm

**03.01.0040 Durchführungen**
*** Bedarfsposition ohne GB
Zulage zu vor beschriebenen Positionen für das
Eindichten von Durchführungen aller Art
Durchmesser: bis 200 mm
Menge: 1,000 Stck

**03.01.0050 Schutzschicht DIN 18533-3 für Abdichtung**
*** Bedarfsposition ohne GB
Schutzschicht DIN 18533-3 für Abdichtung, auf Wänden,
als Perimeterdämmung, Anwendungsgebiet DIN 4108-10 PW,
aus Polystyrol-Hartschaum XPS DIN EN 13164, hohe
Druckbelastbarkeit -dh, Bemessungswert der
Wärmeleitfähigkeit max. 0,040 W/(mK) Baustoffklasse DIN
4102-1 B1 (schwerentflammbar), Dicke 30mm, als Platte.
Menge: 1,000 qm

**03.01.0060 Schutzschicht Noppenbahn**
*** Bedarfsposition ohne GB
Schutzschicht vor senkrechter Abdichtung, aus
Noppenbahnen aus Polyethylen-HDPE, an der Wand
befestigen, Höhe 0,6 bis 1 m
Menge: 1,000 m²

**03.01.0070 Beton-Tiefbordstein 8/25 cm versetzen als Traufkante**
Bordstein aus Beton, DIN EN 1340, Maße DIN 483, Form TB
8/25, Witterungswiderstand A, Abriebwiderstand F,
Biegezugfestigkeit S, einschl. Absenkungen, mit
Fundament
aus Beton mit einer Zusammensetzung C 12/15 DIN EN 206-
1 und DIN 1045-2, Dicke 20 cm, als Traufkante entlang
Gebäude versetzen, einschließlich Ablängen mit
diamantbesetzter Trennscheibe, Gehrungsschnitte sind
einzukalkulieren,
Steinabstand 5 mm.
Menge: 30,000 lfm

**03.01.0080 Traufkante Schotter 16/32 mit Geotextil**
Schotter, gebrochenes Material, Granit,
Körnung 16/32 mm, Schichtdicke 20 cm, als
Traufstreifen, einschl. Unterlage aus Geotextil min.
200
g/m2.
Menge: 5,000 cbm

**03.01.0090 Handarbeit als Zulage**
Reine Handarbeit (nicht begleitende Handarbeit) als
Zulage für Bodenbewegungen bei Freilegung von Ver- und
Entsorgungsleitungen
Menge: 5,000 cbm

**03.01.0100 Gräben für Elektroleitungen bis 1,00 m erstellen**
Erstellung und Sicherung von Gräben für
Elektroleitungen, Aushub seitlich lagern, nach
Verlegung der bauseitigen Elektroleitungen diese
einsanden,  verfüllen und verdichten Aushubtiefe bis
1,00 m Sohlbreite der Gräben bis 0,3 m,
10cm über Kabel ist ein Warnband einzulegen.
Bodenklasse 2 bis 5,
überschüssige Bodenmasse entsorgen
Menge: 8,000 lfm

**03.01.0110 Sand als Bettung für Rohrleitung Elektro-/Entwässerung**
Sand als Bettung für Rohrleitung jeglicher Art liefern
und
einbauen.
Die Position beinhaltet die fachgerechte Herstellung
der unteren
und oberern Bettungslage (Leitungszone) für die
Rohrleitung (Elektroleitungen, Abwasserleitungen,
Trinkwasserleitungen)

Das herstellen des Planums wird nicht gesondert
vergütet und ist in den EP mit einzurechnen.
Abgerechnet wird nach Auftragsprofilen.
Menge: 2,000 cbm

**03.01.0120 Vorhandenen Baumbestand schützen**
Bäume während der Bauzeit durch die Erstellung einer
geeigneten Unterkonstruktion mit einer senkrechten
Bretterverkleidung gegen mechanische Beschädigung
schützen, einschl. Vorhaltung und Beseitigung.
Stammdurchmesser  :  bis 60 cm, 1,00 m über GOK
Brettdicke  :  ca. 24 mm
Höhe  :  ca. 4,5 m
Menge: 3,000 Stck

**03.01.0130 Vorhandene Leitungen sichern**
*** Bedarfsposition ohne GB
Kreuzend verlaufende Fremdleitungen und -kabel im
Graben-/ Baugrubenbereich von Hand freilegen,
unterfangen und während der Bauzeit so sichern, dass
sich ihre Lage nicht verändern kann und die
Funktionstüchtigkeit gewährleistet wird.
Während der Graben-/ Baugrubenverfüllung sind die
Leitungen so zu umhüllen, dass sich keine
nachträglichen
Setzungen ergeben können.
Aller Erschwernisse, die sich durch das Vorhandensein
der Fremdleitungen ergeben, sind in die Einheitspreise
einzurechnen.
Die Hinweise der Versorgungsträger sind zu beachten.
Menge: 1,000 psch

**03.01.0140 Herstellen Leuchtenfundament 0,40 x 0,40 m**
Bodenaushub für Leuchtenfundamente, liefern und einbau
von Ortbeton für
aufschraubbare Leuchten,Sohle ist ausreichend zu
verdichten
einlegen eines Leerrohres mittig für
Beleuchtungszuleitung
Ortbeton der Fundamente, als Normalbeton C 25/30
DIN EN206-1, DIN 1045-2,
ExpositionsklasseXC4, XF1, XA1
Bauteilhöhe  0,8 bis 1,0 m,
Fundamentbreite 0,4 x 0,4 m,
Bündig Oberkante des Oberbodens
Bereich  Gehwege
Menge: 3,000 Stck

**03.01.0150 Herstellen Leuchtenfundament 0,7 x 0,70 m**
*** Bedarfsposition ohne GB
Bodenaushub für Leuchtenfundamente, liefern und einbau
von Ortbeton für
aufschraubbare Leuchten, Sohle ist ausreichend zu
verdichten
einlegen eines Leerrohres mittig für
Beleuchtungszuleitung
Ortbeton der Fundamente, als Normalbeton C 25/30
DIN EN206-1, DIN 1045-2,
ExpositionsklasseXC4, XF1, XA1
Bauteilhöhe  0,8 bis 1,0 m,
Fundamentbreite 0,7 x 0,7 m,
Bündig Oberkante des Oberbodens
Bereich  Gehwege
Menge: 0,000 Stck

#### Abschnitt 03.02 Zaunarbeiten für Müllplatz/Grundstücksgrenze

**03.02.0010 Beton-Tiefbordstein 8/20 cm versetzen unter Zaun**
Bordstein aus Beton, DIN EN 1340, Maße DIN 483, Form TB
8/20, Witterungswiderstand A, Abriebwiderstand F,
Biegezugfestigkeit S, mit Fundament aus Beton mit einer
Zusammensetzung C 12/15 DIN EN 206-1 und DIN 1045-2,
Dicke 10 cm, horizontal als Mähkante unter Zaun
versetzen,
einschließlich Ablängen mit diamantbesetzter
Trennscheibe,
Steinabstand 5 mm.
Menge: 8,000 lfm

**03.02.0020 Holzzaun Feld bis 5,00 m**
Holzzaun wie Bestand liefern und in Bestandssäulen
einarbeiten
Feldlänge bis 5,00m
Höhe 1,40m
Menge: 25,000 lfm

**03.02.0030 Doppelstabmattenzaun H = 1400 mm**
Zaun als Doppelstabmattenazun liefern und fachgerecht
montieren, einschl. Eckausbildungen und
Höhenversatz, Mittelaussteifung, einschl. der
erforderlichen Fundmente und aller anteiligen
Erdarbeiten,
wie nachstehend beschrieben: Pfosten bestehend aus
werksneuem innen und außen feuerverzinktem
Rechteckrohr,
Abmessungen 60 x 40 mm, mit Stahlabdeckkappen,
Klemmprofil aus hochwertigem Stahl. als U-Profil
gekantet,
mit kopfseitigen Langlöchern und schenkelseitigen
trapezförmigen Ausstanzungen im Abstand von 200 mm,
einschl. Sicherheitsschrauben aus Edelstahl zur
Befestigung
an die Pfosten.
Gittermatten Typ DG, senkrechte und waagrechte
Gitterstäbe
sind miteinander im Kreuzverbund punktgeschweißt,
senkrechter Draht: Durchmesser 6 mm, waagrechter Draht:
Durchmesser 8 mm, Mattenlänge 2510 mm. ohne seitliche
Überstände, Zaunhöhe 1600 mm, einschl. Bodenfreiheit,
alle
Metallteile hochwertig im Vollbad feuerverzinkt nach
DIN
60976, mit Haftgrund
und Pulverbeschichtung Standardfarben:
RAL 7016 anthrazitgrau.

Farbton: Anthrazit/grau

Mindestauflage 80 my, mechanische Vorbehandlung,
wobei die Oberfläche entgratet wird und somit alle
Korrosionspunkte des Zinks entfernt werden und eine
glatte
uind verletzungfreie Oberfläche entsteht.
Fundamente Achsabstand der Pfosten 2520 mm,
Betonfundament C 20/25 in den Maßen 30 x 30 x 80 cm mit
oberseitigem Glattstrich.
Menge: 5,000 m

**03.02.0040 Toranlage 1-flügelig 160 cm**
wie zuletzt in vollem Wortlaut beschrieben, jedoch als
Toranlage, 1-flügelig, lichte Gesamtweite 1.Flügel 100
cm, mit Schließkasten und Profilzylinderschloss,
Feldfüllung mit Stahlgitter.
Höhe 1,60m

Farbton: Anthrazit
Menge: 1,000 Stck

**03.02.0050 Zulage Sonderlänge**
Zulage für das Ablängen der Zaunfelder, zum Anpassen an
Einbauten und Gebäude, Zaunanlage als Sonderbaulänge
einschl. Vollverzinkung, eine Nachverzinkung der
Gittermatten vor Ort über Kaltverzinkung ist nicht
gestattet,
die Sonderlängen sind nach örtlichem Aufmaß zu
fertigen,
sonst wie vor in vollem Wortlaut beschrieben.
Menge: 2,000 Stck

**03.02.0060 Zulage Müllplatzeinhausung eingeflochtenen Sichtschutzstreifen**
*** Bedarfsposition ohne GB
Müllplatzeinhausung aus Stabgitterzaun m.
eingeflochtenen
Sichtschutzstreifen
passend zur Zaunfarbe
Menge: 1,000 lfm

#### Abschnitt 03.03 Grundstücksentwässerung Punkt- und Linienentwässerung

**03.03.0010 Kastenrinne für Gehwege erstellen**
*** Bedarfsposition ohne GB
Kastenrinne aus Polymerbeton für Geh- und Radwege
(Lastfall A15), Wasserspiegelgefälle, NW 100,
Einzellänge =100 cm, B=13 cm, H=15 cm, bestehend aus
Rinnenstück, Stegrost verzinkt, Arretierung für
Stegrost, mind. 2 St./m, einschl. aller notwendigen
Kleinteile liefern und höhengerecht auf mind. 10 cm
Beton C 16/20 mit beidseitiger Rückenstütze C 16/20,
Breite 10 cm, einsetzen, einschl. Verfüllen und
Verdichten der Anschlussflächen.
Bereich Alträcknitz
Menge: 1,000 m

**03.03.0020 Stirnwand für Gehwege erstellen**
*** Bedarfsposition ohne GB
Stirnwand ohne Anschlussstutzen für Grundleitungen zu
Position 1.8.10 einseitig einsetzen.
Menge: 1,000 St

**03.03.0030 Grundleitungsstirnwand für Gehwege erstellen**
*** Bedarfsposition ohne GB
Stirnwand mit Anschlussstutzen für Grundleitungen DN
100  einseitig einsetzen.
Menge: 1,000 St

**03.03.0040 Kastenrinne für Fahrwege erstellen**
*** Bedarfsposition ohne GB
Kastenrinne aus Polymerbeton für einspurige befahrbare
Wege mit PKW (Lastfall B125), Wasserspiegelgefälle
Einzellänge = 100/50 cm, B=13 cm, H=15 cm, bestehend
aus Rinnenstück, Rost aus Gusseisen, Arretierung für
Gussrost, mind. 2 St./m, einschl. aller notwendigen
Kleinteile liefern und höhengerecht auf mind. 10 cm
Beton C 16/205 mit beidseitiger Rückenstütze B15,
Breite 10 cm, einsetzen, einschl. Verfüllen und
Verdichten der Anschlussflächen. Maximale Länge der
Kastenrinne inkl. Einlaufkasten Lmax = 10 m.
Menge: 1,000 m

**03.03.0050 Stirnwand für Fahrwege erstellen**
*** Bedarfsposition ohne GB
Stirnwand ohne Anschlussstutzen für Grundleitungen zu
Position 1.8.40 einseitig einsetzen.
Menge: 1,000 St

**03.03.0060 Einlaufkasten für Fahrwege erstellen**
*** Bedarfsposition ohne GB
Einlaufkasten passend zur Kastenrinne aus Position
1.8.40, Baulänge 50 cm, mit Eimer, Stahl verzinkt,
Gussrost wie Kastenrinne inkl. Arretierung und
Auslaufstutzen DN 100, liefern und höhengerecht inkl.
aller notwendigen Boden- und Betonarbeiten einsetzen.
Menge: 1,000 St

**03.03.0070 Ablauf für Gehwege erstellen**
*** Bedarfsposition ohne GB
Ablaufkombination (Hofeinlauf) für Geh- und Radwege
(Lastfall A15) mit Geruchsverschluss, Betonteile nach
DIN 1236, bestehend aus Aufsatz mit Rahmen und Rost
Form C, Klasse B, 300 X300 mm, Eimerauflage,
Auflagenring, Eimer, Stahl  verzinkt, kurzem Schaft,
Boden mit Muffen für PVC-Rohre DN 100, in vorhandenen
Graben auf Magerbeton setzen, Bauraum lagenweise
verfüllen und sorgfältig verdichten.
Menge: 1,000 St

**03.03.0080 Ablauf für PKW Fahrwege erstellen**
*** Bedarfsposition ohne GB
Ablaufkombination (Hofeinlauf) für einspurige Fahrwege
und Parkplatzflächen mit PKW (Lastfall B125) mit
Geruchsverschluss, Betonteile nach DIN 1236, bestehend
aus Aufsatz mit Rahmen und Rost Form C, Klasse B, 300 X
300 mm, Eimerauflage, Auflagenring, Eimer, Stahl
verzinkt, kurzem Schaft, Boden mit Muffen für PVC-Rohre
DN 100, in vorhandenen Graben auf Magerbeton setzen,
Bauraum lagenweise verfüllen und sorgfältig verdichten.
Menge: 1,000 St

**03.03.0090 Standrohr mit Reinigungsöffnung**
, passend zu vorhandenen
RStandrohregenfallrohr, an Fallrohr und Kanalisation liefern und anschließen.
Ausführung:
o LORO-X Standrohr mit
Reinigungsöffnung
DN 100
Länge 100 cm
Stahl mit Muffe
komplett feuerverzinkt nach DIN EN 1123
Menge: 4,000 Stck

**03.03.0100 KESSEL-Hofablauf Ecoguss System 200, DN100, senkrecht, eckig**
KESSEL-Hofablauf Ecoguss
System 200, DN100, senkrecht, eckig
KESSEL-Hofablauf Ecoguss System 200
Grundkörper aus Kunststoff, mit
Lippendichtung und
Bauzeitschutzabdeckung.
Aufsatzstück aus Ecoguss, teleskopisch
höhenverstellbar, dauerhafte
korrosionsfreie Oberfläche,
chemikalienbeständig,
temperaturbeständig bis 400GradC
(kurzfristig), Schlitzrost rund mit
Lock & Lift-System, gleichzeitige
Verriegelung und Entnahmeeinrichtung,
mit Schlammeimer.

Norm: DIN EN 752
Dimension: DN 100 (DA 110 mm)
Auslauf: 90Grad (senkrecht)
Abflussleistung: 4,5 l/s

Tragerahmen: eckig 258 mm
Verstellbereich: 40 bis 150 mm
Belastungsklasse: B 125 (12,5 t)
Artikelnummer 67922B
EAN-Nummer 4026092038833
Bereich der Standrohre

liefern und in C12/015 Beton fachgerecht einsetzen und
an
Rohrleitungssystem anschließen
Menge: 1,000 Stck

#### Abschnitt 03.04 Herstellen von Gehwegen

**03.04.0010 Tragschicht für Gehwege einbringen**
Frostschutzschicht Recycling-Baustoff 0/45

Frostschutzschicht als 1.Tragschicht ZTVT-StB,
in Hof- und Wegeflächen, Bauklasse V RStO,
Verdichtungsgrad mind. DPr 1,03, Verformungsmodul EV2
mind. 80 MN/m2, aus Recycling-Baustoff TL Min-StB,
abfallrechtlicher Zuordnungswert nach VWV Boden
max. Z 1.2, Körnung 0/45, Schichtdicke 15 bis 20 cm.
Abgerechnet wird nach Auftragsprofilen mit Nachweis
durch Lieferschein.
Menge: 10,000 cbm

**03.04.0020 Beton-Tiefbordstein 8/20 cm**
Bordstein aus Beton, DIN EN 1340, Maße DIN 483, Form TB
8/20, Witterungswiderstand A, Abriebwiderstand F,
Biegezugfestigkeit S, mit Fundament aus Beton mit einer
Zusammensetzung C 12/15 DIN EN 206-1 und DIN 1045-2,
Dicke 10 cm,
Steinabstand 5 mm.
Bereiche: Wege. Müllstellplatz, Fahrradstellplatz, Wege
Menge: 25,000 lfm

**03.04.0030 Liefern und Einbau historischer Betonbord**
Liefern und Einbau historischer Betonbord für den
Eingangsbereich
d  bis 30 cm  h bis 100cm l bis 125m
Menge: 10,000 lfm

**03.04.0040 Liefern und Einbau Sandsteinbord 100x35x15cm**
*** Bedarfsposition ohne GB
Liefern und Einbau Sandsteinelement
Einbau als Bord
100x35x15cm
mit Fundament aus Beton mit einer
Zusammensetzung C 12/15
Menge: 10,000 lfm

**03.04.0050 Flächenbelag herstellen aus Betonplatten**
Betonplatten nach DIN 18501
durchgefärbt, mit Verschleißschicht aus Edelsplitt, Stärke
5 mm mit angearbeitetem Ab-
standshalter und geringe Fase
Format 40/40/5 cm oder 20/20/5 cm,
bzw. 30/30/5 oder 50/50/5 cm,
Fabrikat Fa. Klostermann, Coesfeld
SlapSTON oder gleichwertig.
Platten liefern und in Sandbett
verlegen. Fugen mit Brechsand oder
Splitt 1/3 einschlämmen, dann
nochmals mit gleichem Material
einfegen, in Wege und Plätzen
ab 1,20 m Breite,
Belastungsklasse nach RSTO 01 Bk 0,3

Farbe grau  , Standartfarben
Menge: 15,000 qm

**03.04.0060 Schachtabdeckung höher oder tiefer setzen 10-15 cm**
Schachtabdeckung anpassen, in Fahrbahnnebenflächen,
höher oder tiefer setzen, einschl. Abnehmen / Aufsetzen
eines Auflagerringes, Höhe nach Erfordernis, verlegen
in
Mörtel MG III, Höhenänderung über 10 bis 15 cm.

Bereich alter Stellplatz
Menge: 1,000 Stck

**03.04.0070 Wiederherstellen Eingangsbereich Denkmalrechtlich**
Eingangsbereich vor zwischen Haus und Straße
Verlegeplan anfertigen, mit BL abstimmen,
Fotodokumentation erstellen,
Platten/Mosaik aufnehmen, seitlich LagernBoder
(seperate Pos) setzen, Flächer/ Unterbau herstellen,
Entwässerungspunkt (Bodeneinlauf seperate Pos.)
einbauen,
Unterbau herstellen, Fläche neu verlegen.
Liefern von neuen Bodenklinkersteinen /(Alternativ
verwenden der alten Klinker vom Hofweg)diese zur
Einfassung umlaufend neu verlegen und seitlich
gelagerte und gereinigte Platten/Mosaik wie Bestand neu
verlegen
Menge: 1,000 psch

**03.04.0080 Liefern Keramikklinker 155mm x 155mm**
Liefern Keramikklinker 155 x 155mm
Liefern von ähnlichen Klinkerplatten  wie Bestand.
Einbau als Fries umlaufend als Ersatz für fehlende oder
defekte Frieselemente
Menge: 50,000 Stck

**03.04.0090 defekte Gewegplatten im Hof 30/30 austauschen**
defekte Gewegplatten im Hof ausbauen, entsorge, neu
Platten 30/30 Beton liefern und einbauen inkl
Nebenarbeiten wie Kleinpflaster anpassen
Menge: 10,000 m²

**03.04.0100 Entwässerungsgefälle erstellen -als Zulage-**
Zulage zur Vorposition für die Ausbildung eines
Entwässerungsgefälles von 2 % zur Mittellinie oder von
der Mittellinie zu den Außenrändern. Diese Zulage wird
vergütet auf die Fläche, in der ein Gefälle ausgebildet
wurde
Menge: 15,000 m²

**03.04.0110 Traufanschluss Fassade - Erdreich**
Liefern und einbau von Beton Gehwegplatten grau
50/50/4cm
als Traufabschluss -Spritzbereich nach historischem
Vorbild
inkl alte beschädigte Platten aufnehmen, herstellen
einer Sand-Splitt -Bettung und einem geeignetem
Unterbau aus
Frostschutz Schichtdicke 15 bis 20 cm.
Gesamtbreite des Traufbereiches 50cm
alter Unterbau ist zu laden und fachgerecht zu
entsorgen
Menge: 30,000 lfm

#### Abschnitt 03.05 Herstellen von Park- und Fahrflächen

**03.05.0010 Tragschicht für Bauklasse VI einbringen**
Kombinierte Frostschutztragschicht als Kies- oder
Schotterschicht nach Vorgaben der "Richtlinien für
Standardisierung des Oberbaues von Verkehrsflächen"
(RStO) für die Bauklasse VI (PKW) einschl. Feinplanum
liefern und herstellen. Siehe auch Hinweis
Menge: 75,000 m²

**03.05.0020 Verbundpflaster erstellen Fahrweg**
*** Bedarfsposition ohne GB
Fahrwegbelag als Verbundpflaster aus
Betonsteinpflaster, 20/10/8 cm, gefast, anthrazit,
Ellenbogenverband, Bettung Brechsand 0/2, Stärke 4 cm,
verlegen und verfugen. Fugenmaterial Brechsand 0/2
Belastungsklasse nach RSTO 01 Bk 1,0
Menge: 1,000 m²

**03.05.0030 Einbau seitlich gelagerten Rasengittersteinen**
vorsortierte, seitlich gelagerte Rasengittersteine
reinigen und wieder einbauen.
Menge: 50,000 m²

**03.05.0040 ÖKO-pflaster erstellen Parkflächen**
*** Bedarfsposition ohne GB
Wegebelag als Ökopflaster aus Betonsteinpflaster,
23/23/8 cm,
mit umlaufender Fase,grau, 4 Stck.
Versickerungsabstandhalter am Stein,
 Bettung Brechsand 0/2, Stärke 4 cm, verlegen und
verfugen. Fugenmaterial: 2/3 Brechsand 0/2 im unteren
Teil, 1/3 Oberbodenmit Rasensaat im oberen Teil
Belastungsklasse nach RSTO 01 Bk 1,0
Menge: 75,000 m²

**03.05.0050 Liefern und Einbau Rasengittersteine wie Bestand 100mm**
Einbau Rasengittersteine wie Bestand
liefern und mit 4 mm (3 - 5 mm Fugen) unter Beachtung
der DIN 18 318 und ZTV P-StB fachgerecht nach
Verlegeplan zwischen Randeinfassungen verlegen. Bei
Anschlüssen an Rändern und Einbauten in der
Pflasterdecke hat der Zuschnitt durch Nassschnitt zu
erfolgen.Nach BGB-RiNGB, mit Fase, mit Abstandhaltern,
Grünflächenanteilsanteil ca. 30%
Rastermaß (Nennmaß), Steindicke 100 mm: 225 x 225 mm
(222 x 222 x 100 mm) Farben zur Auswahl: naturgrau 001
Menge: 40,000 m²

**03.05.0060 Füllstein für Rasengitter- Parkplatzabgrenzung**
Liefern von farbigen Füllsteinen zur Abgrenzung der
Parkflächen
Passend in Rasengittersteine inkl. Einbau
Farbe: athrazit
Menge: 200,000 Stck

**03.05.0070 Verbundpflaster zweifarbig erstellen -als Zulage-**
*** Bedarfsposition ohne GB
Zulage zur Vorposition für zweifarbiges Verbundpflaster
aus Betonpflaster zum Absetzen von Parkflächen einschl.
Übergangssteine; Farbe des abgesetzten Betonstein:
anthrazit. Die Zulage wird vergütet auf die
Gesamtfläche der betroffenen Einheit (z.B. Parkplatz)
Menge: 1,000 m²

**03.05.0080 Entwässerungsgefälle erstellen -als Zulage-**
Zulage zur Vorposition für die Ausbildung eines
Entwässerungsgefälles von 2 % zur Mittellinie oder von
der Mittellinie zu den Außenrändern. Diese Zulage wird
vergütet auf die Fläche, in der ein Gefälle ausgebildet
wurde
Menge: 5,000 m²

**03.05.0090 Flachbordstein herstellen**
Ausbildung der Wegekanten zu Straßen bei erneuerten
befahrbaren Wegen und Parkplätzen mit Flachbordsteinen
nach DIN 483 liefern und gleichzeitig mit Rinnenbahn
auf ein gemeinsames Beton-Fundament der Güteklasse C
15/20 fachgerecht einschl. aller Erd- und Passarbeiten
am Flächenbelag einbauen. Die Höhe der einzuschalenden
Rückenstütze beträgt 2/3 des Bordsteines. Die Oberkante
der Rückenstütze ist leicht anzuschrägen. Format: 20 x
20 x 100cm, Farbe: anthrazit, Basaltvorsatz 1B.
Abgerechnet wird nach verlegter Länge ohne Abzug der
Fugen. Bis zu einem r=20m sind Kurvensteine zu
verwenden. Eine besondere Vergütung der Kurven- und
Einfahrtsteine erfolgt über Zulagen.
Menge: 75,000 m

**03.05.0100 Kurvenstein von Flachbordstein herstellen -als Zulage-**
*** Bedarfsposition ohne GB
Zulage zur Vorposition für die Verwendung von
Kurvensteinen
Menge: 1,000 St

**03.05.0110 Eckstein von Flachbordstein herstellen -als Zulage-**
*** Bedarfsposition ohne GB
Zulage zur Position 1.4.290 für die Verwendung von
Ecksteinen 90°.
Menge: 15,000 St

#### Abschnitt 03.06 Lanschaftsbauarbeiten

**03.06.0010 Oberboden liefern und andecken**
Oberboden liefern und andecken

Oberboden liefern und profilgerecht andecken.
Abgerechnet werden die angedeckten Flächen.
Andeckung auf Böschungen, Seitenstreifen,
rennstreifen, Mulden u.ä.
Dicke der Andeckung 20 cm.

Qualität des Oberbodens:
Steinfrei und gesiebt, sandig humoser Oberboden
Bodengruppe:  4 (schwach bindiger Boden)
Abschlämmbare Teile:  max. 30 %
max. Körnung:  6 mm

Rasenansaat in gesonderter Position.
Menge: 150,000 qm

**03.06.0020 Feinplanum herstellen**
Herstellung eines Feinplanums für Rasenflächen,
zulässige
Abweichungen < 5 cm von der Sollhöhe, Anschlüsse an
Wege, Plätze
und sonstige Beläge 2 cm unter Belagfläche
Menge: 150,000 qm

**03.06.0030 Raseneinsaat**
Auf Rasenflächen Regelsaatgutmischung RSM 2.1 für
Gebrauchsrasen,
25 g/qm und im Randbereich 40 g/qm ausbringen,
anwalzen, ausreichend
nachpflegen und in den ersten 4 Wochen nach Einsaat
wässern.
Menge: 150,000 qm

**03.06.0040 Schaffung einer Blumenwiese- Vorbereitung**
*** Bedarfsposition ohne GB
Bodenvorbereitung mit Fräse oder Kreiselegge
 Wurzeln, Steine und sonstige erdfremde Bestandteile
sind abzulesen und abzufahren
 Flächen gleichmäßig andrücken und unter
Berücksichtigung der Bodensetzung fein planieren
 Fachgerechte Ansaat einer Mischung aus
gebietsheimischen Arten
 Aussaat in zwei gekreuzten Arbeitsgängen mit je der
Hälfte der Saatgutmenge Saatgut nicht einarbeiten
 Flächen nach der Ansaat anwalzeng
Saatgut wird seperat ausgeschrieben
Menge: 1,000 m²

**03.06.0050 Aussat Blumenwiese 50/50**
*** Bedarfsposition ohne GB
Blumenwiese, Blumen 50% + Gräser 50% + beigefügte
detaillierte Mischungszusammensetzung in % je Art
- Bei den Kräutern, Gräsern und Leguminosen dürfen
ausschließlich Wildformen gesicherter,
gebietseigener Herkünfte Verwendung finden.
- Alle Wildblumen- und Gräserarten sollen aus dem
Regionssraum  Ostdeutsches Hügelland stammen, um die
innerartliche Vielfalt durch regionale Herkunft zu
gewährleisten.
gebietsheimischen Saatgut
- Anzusäende Fläche in m²
- Reine Saatgutmenge: 4 g/m² (bei Bedarf:
Schnellbegrüner 2 g/m² und Füllstoff auf  10 g/m²)
- Mindestanforderungen Wildpflanzensaatgut: technische
Reinheit 80%, Keimfähigkeit 70%.
- Herkunftsnachweise sind auf Anfrage des Auftraggebers
vor Vergabe des Auftrags zu  erbringen (Anbaubetrieb
und Vermehrungsflächen können benannt werden).
- Die Lieferung als Einzelsaaten bleibt vorbehalten.
- Aussaat erfolgt erst nach Prüfung und Freigabe des
Saatguts durch den Planer oder  Auftraggebers
- Nach Erteilung des Auftrags ist auf der Baustelle vor
Ausbringung des Saatguts eine  Rückstellprobe zu
ziehen.

Achillea millefolium- Schafgarbe
Anthemis tinctoria- Färber-Hundskamille
Camilina sativa - Leindotter
Campanula patella - Glockenblume
Carum carvi - Kümmel
Centaurea cyanus - Kornblume
Centaurea jacea - Wiesen-Flockenblume
Chrysanthemum segentum - Saat-Wucherblume
Cichorium intybus - Gemeine Wegwarte
Crepis biennis - Wiesen-Pippau
Dauncus carota - Wilde Möhre
Eichum vulgare - Gewöhnlicher Natternkopf
Galum verum - Echtes Labkraut
Hypericum perforated - Echtes Johanniskraut
Hypochoeris radicata - Gewöhnliches Ferkelkraut
Knautia arvensis - Acker-Witwenblume
Leontondon autumnalis - Herbst-Löwenzahn
Leucanthemum ircutianum - Maierwiesen-Margerite
Lotus corniculatus - Gewöhnlicher Hornklee
Malva moschata - (Indische Hibiscus-)Malve
Melitotus officinalis - Steinklee
Onobrychis viciifolia - Saat-Esparsette
Organum vulgare - Oregano
Papaver rhoeas - Klatschmohn
Pastinaca sativa - Pastinake
Plantago lanceolata - Spitzwegerich
Reseda lutea - Gelber Wau
Salvia pratensis - Wiesensalbei
Saponaria officinalis - Gewöhnliches Seifenkraut
Silene dioica - Rote Lichtnelke
Silene flos-cuculi - Kuckucks-Lichtnelke
Trifolium pratense - Wiesenklee
Verbascum nigrum - Schwarze Königskerze
Calendula officinalis
Fagopyrum esculentum - Echter Buchweizen
Linum grandiflorum - Roter Lein
Linum usitatissimum - Gemeiner Lein
Phacelia tanacelifolia - Rainfarn
Menge: 1,000 m²

**03.06.0060 Einfassung Bienewiese**
*** Bedarfsposition ohne GB
geschaffene Blumenwiese mittels eingeschlagenen
holzschutztechnisch behandelten 75/75 H750mm
Kantholzern abgerenzen Einfädeln eines Hanfseiles .
Abstand der Hölter max. 1500mm Kalkulationseinheitauf
1,00m =0,75 Hölzer und 1,00m Hanfseil d=30mm
Menge: 1,000 lfm

**03.06.0070 Fertigstellungspflege für Rasenflächen bis zum Erreichen des abnahmefähigen Zustandes nach DIN**
*** Bedarfsposition ohne GB
Fertigstellungspflege für Rasenflächen und Neupflanzung
en bis zum Erreichen des abnahmefähigen Zustandes nach
DIN
Mindestdauer 365 Tag nach Abnahme

In den neu angelegten Pflanzungen je nach Gehölzart nicht ausreichend durchtreibende Pflanzen
nachschneiden, abgestorbene, kranke
oder beschädigte Äste und Zweige
glatt abschneiden, Schnittgut
(außer bei Krankheiten) häckseln
und als Mulch aufbringen.
Bäume ggf. nachschneiden, Bindungen prüfen und ggf. erneuern. Gießränder nacharbeiten.
Nicht angewachsene Gehölze und Bäume
ausgraben, Löcher verfüllen, ggf.
Umpflanzungen vornehmen, um Lücken
zu füllen. Der Bauleitung ist Mitteilung zu machen, falls Bäume bis
zum Ende des auf die Pflanzung folgenden Junis keinen neuen Austrieb
auffweisen und bei flächendeckenden
Pflanzungen mehr als 5 % der Pflanzen nicht angegangen sind.

Nachlieferungen im Rahmen der Gewährleistung sind mit der Fachbauleitung
abzustimmen.

Wasser ist bauseits kostenfrei bereitzustellen

- wässern bei Bedarf unter Berücksichtigung der
  natürlichen Niederschläge
- Rasenschnitt
- Gehölzschnitt f. Neupflanzung
- Heckenschnitt
Menge: 200,000 qm

**03.06.0080 Befüllung Hochbeet**
Befüllung für Hochbeet liefern und einbauen
Bestehend aus:
- Erde bzw Pflanzensubstrat
- Verrotteter Kompost
- grober Kompost
- feiner Gehölzschnitt
- grober Gehölzschnitt
- Wühlmausgitter
Menge: 10,000 qm

**03.06.0090 Kupfer-Felsenbirne**
Amelanchier lamarckii
LStr Ob
2 Tr Höhe 1,20-1,50m

Die Pflanzleistung beinhaltet folgende Teilleistungen:
Die fachgemäße Lieferung des einwandfreien
Pflanzenmaterials zum Pflanzort,
sowie auch das Verpacken, der Transport, das Abladen,
das Auspacken und das
Einschlagen bzw. Einpflanzen in hergestellter
Pflanzgrube, Beseitigung verdrängten
Bodens, das Ausplanieren und Lockern der Pflanzfläche
und das Herstellen eine
Mulcheinlage als Pflanzenschutz flächig am Pflanzenfuß.
Jede Neupflanzung ist ausreichend zu bewässern
(Einschlämmen).
Die Bewässerung hat am Tag der Einpflanzung sofort zu
erfolgen.
Die Wassermenge ist artentypisch gem. der gesetzten
Pflanze entsprechend zu
bemessen. Nicht angewachsene Pflanzen sind kostenfrei
durch den AN zu
ersetzen.
Menge: 1,000 Stck

**03.06.0100 Sommerflieder / Schmetterlingsstrauch 'Berries and Cream'**
Buddleja davidii 'Berries and Cream'
Höhe 40-80 cm

Die Pflanzleistung beinhaltet folgende Teilleistungen:
Die fachgemäße Lieferung des einwandfreien
Pflanzenmaterials zum Pflanzort,
sowie auch das Verpacken, der Transport, das Abladen,
das Auspacken und das
Einschlagen bzw. Einpflanzen in hergestellter
Pflanzgrube, Beseitigung verdrängten
Bodens, das Ausplanieren und Lockern der Pflanzfläche
und das Herstellen eine
Mulcheinlage als Pflanzenschutz flächig am Pflanzenfuß.
Jede Neupflanzung ist ausreichend zu bewässern
(Einschlämmen).
Die Bewässerung hat am Tag der Einpflanzung sofort zu
erfolgen.
Die Wassermenge ist artentypisch gem. der gesetzten
Pflanze entsprechend zu
bemessen. Nicht angewachsene Pflanzen sind kostenfrei
durch den AN zu
ersetzen.
Menge: 1,000 Stck

**03.06.0110 Amerikanische Klettertrompete 'Stromboli'**
Campsis radicans 'Stromboli

Die Pflanzleistung beinhaltet folgende Teilleistungen:
Die fachgemäße Lieferung des einwandfreien
Pflanzenmaterials zum Pflanzort,
sowie auch das Verpacken, der Transport, das Abladen,
das Auspacken und das
Einschlagen bzw. Einpflanzen in hergestellter
Pflanzgrube, Beseitigung verdrängten
Bodens, das Ausplanieren und Lockern der Pflanzfläche
und das Herstellen eine
Mulcheinlage als Pflanzenschutz flächig am Pflanzenfuß.
Jede Neupflanzung ist ausreichend zu bewässern
(Einschlämmen).
Die Bewässerung hat am Tag der Einpflanzung sofort zu
erfolgen.
Die Wassermenge ist artentypisch gem. der gesetzten
Pflanze entsprechend zu
bemessen. Nicht angewachsene Pflanzen sind kostenfrei
durch den AN zu
ersetzen.
Plantzbereich . Fahrradhaus
Menge: 2,000 Stck

**03.06.0120 Zulage Trockenrasen**
Zulage zur vor Position für die lieferung und
einarbeitung und Ansaatpflege Trockenrasen
Hierbei
- Mehrkosten Rasensaat für Trockenrasen
- Boden muss während des Keimprozesses durchgehend
feucht gehalten werden
- Keimzeit 3-6 Wochen
Keimgutzusammensetzung
60% Festuca arundinacea Debussy 1
10% Festuca ovina Nordic
10% Lolium perenne Paragon
10% Poa pratensis Brooklawn
10% Poa pratensis Panduro
Menge: 150,000 qm

#### Abschnitt 03.07 Einbauten

**03.07.0010 Sitzbank ohne Rückenlehne Holt+ Metallrahmen**
Sitzbank ohne Rückenlehne liefern, montieren und
bodenverankernd aufstellen.
Notwendiges Fundament ist einzurechnen
Sitzbank NATURA ohne Rückenlehne
Artikel 736.126
Sitzbank NATURA mit Esche-Holzbelattung
ohne Rückenlehne
Bankgestell aus Stahl. Sitzfläche mit Holzbelattung.
Holzlatten, wetterfest lasiert. Befestigungsmaterial im
Lieferumfang enthalten. Anlieferung erfolgt zerlegt auf
Palette, vormontiert.
Detailinformationen
Befestigungsart : bodenverankernd zum einbetonieren
Material Auflage : Holz
Holzart: Esche-Holzbelattung
Oberfläche Auflage : behandelt
Holzart : Esche
Material Unterkonstruktion : Stahl
Oberfläche Unterkonstruktion : feuerverzinkt und
pulverbeschichtet
B x T x H : 2110 x 400 x 460 mm
Sitz- B x T x H : 2110 x 400 x 460 mm
Sitzbank NATURA

ZB: Fa Ziegler
Art-Nr.: 736.126
Menge: 2,000 Stck

**03.07.0020 Sitzbank mit Rückenlehne Holt+ Metallrahmen**
*** Bedarfsposition ohne GB
Sitzbank mit Rückenlehne liefern, montieren und
bodenverankernd aufstellen.
Notwendiges Fundament ist einzurechnen

Sitzbank NATURA mit Rückenlehne
Artikel 736.121
Sitzbank NATURA
mit Rückenlehne
Bankgestell aus Stahl. Sitzfläche und Rückenlehne mit
Holzbelattung. Holzlatten, wetterfest lasiert.
Befestigungsmaterial im Lieferumfang enthalten.
Anlieferung erfolgt zerlegt auf Palette, vormontiert.
Detailinformationen
Befestigungsart : bodenverankernd zum einbetonieren
Material Auflage : Holz
Holzart: Esche-Holzbelattung
Oberfläche Auflage : behandelt
Holzart : Esche
Material Unterkonstruktion : Stahl
Oberfläche Unterkonstruktion : feuerverzinkt und
pulverbeschichtet
B x T x H : 2110 x 550 x 830 mm
Sitz- B x T x H : 2110 x 400 x 460 mm

ZB: Fa Ziegler
Art-Nr.: 736.121
Menge: 1,000 Stck

**03.07.0030 Tisch passend zur Vorposition**
Tisch passend zur Vorposition liefern, montieren und
bodenverankernd aufstellen.
Notwendiges Fundament ist einzurechnen

Tisch NATURA mit Esche-Holzbelattung
Artikel 736.122
Tisch NATURA
mit Esche-Holzbelattung
Tischgestell aus Stahl, mit Querrohr O 26,9 mm.
Tischauflage mit Holzbelattung. Holzlatten, wetterfest
lasiert. Das Befestigungsmaterial ist im Lieferumfang
enthalten. Anlieferung erfolgt zerlegt auf Palette,
vormontiert.
Detailinformationen
Befestigungsart : zum Aufdübeln
Material Auflage : Holz
Befestigungsart : bodenverankernd zum einbetonieren
Oberfläche Auflage : behandelt
Holzart : Esche
Material Unterkonstruktion : Stahl
Oberfläche Unterkonstruktion : feuerverzinkt und
pulverbeschichtet
B x T x H : 1714 x 800 x 750 mm.

ZB: Fa Ziegler
Art-Nr.: 736.122
Menge: 1,000 cbm

**03.07.0040 Wäschespinne Linomatic 600 Plus mit Schutzhülle**
Liefern einer Wäschespinne mit Bodenhülse inkl.
Errichtung des dazugehörigen Fundamendes aus C25/30 für
Aussenbereiche geeignet zur Aufnahem der Bodenhüls .
Leistung als Komplettleistung inkl. einer Schutzhülle
Farbe anthrazit
Fabrikat:
Leifheit Wäschespinne Linomatic 600 Plus oder
gleichwertig

gewähltes Erzeugnis:

.......................................................
...
(vom Bieter einzutragen)
Menge: 1,000 Stck

**03.07.0050 Fahrradhaus liefern und montieren**
vorgerichtet für Profil(halb)zylinder (bauseits)
- 30/30 o. 30/10 mm Bekleidung zwischen dem Rahmen
inkl. Edelstahl - Dr ücker/Drückergarnitur
Liefern und aufstellen einer Fahrradeinhausung mit
Überdachung
bestehend aus Modulbauweise
- Standartfelder mit Quadratlochung verzinkt
  Stahlblech pulverbeschichtet
- Rahmen und Module aus verzinktem
  Stahlblech pulverbeschichtet
- Schiebetürelement an der Längsseite
  Öffnungsmaß: 1.795 x 2.156 mm
  Schiebetür mit Drücker/Drückergarnitur und PZ
Schloss
  vorgerichtet für Profil(halb)zylinder (bauseits)
  30/30 o. 30/10 mm Bekleidung zwischen dem Rahmen
  inkl. Edelstahl - Dr ücker/Drückergarnitur
  Hakenschloss mit Drücker
  Rohrrahmenschloss für Schiebetür
- inkl. der notwendigen Fundamente (Punkt)
- Farbton der Felder Ral 7019 anthrazit
- Pultdach: bestehend aus tragenden
Stahl-Trapezprofilen.
  TRP 100-275 / 150-280, (nach stat. Erfordernissen)
  Dachoberseite: ähnlich RAL 9006 Weißaluminium
  Inklusive pulverbeschichter tragender Bauteile,
  sowie Titanzink-Regenrinne mit Fallrohr.

Außenabmessung ca.:  5,03m x 3,58
Systemhöhe nach Planung: OK FFB bis UK Pfette
  2,51m
Stützenlänge: Systemh öhe + 150 mm f ür bauseitige
Überpflasterung

Hersteller zB: Siebau.com

.......................................................
.....
(angebotenes Fabrikat)

.......................................................
..............................................
(Abmaße abweichend zur Ausschreibung durch alternativen
Anbieter)
Menge: 1,000 Stck

**03.07.0060 Fahrradständer Universal, verzinkt**
Fahrradständer Universal, verzinkt
für 15 Fahrräder
liefern und, dauerhaft befestigt  montieren
Menge: 1,000 Stck

**03.07.0070 Hochbeete Beton Winkelelement H 75, L 100**
Winkelelement H 75, L 100
Betonmauerwinkel DIN 1045 Bauhöhe 75 cm, -Länge 100 cm,
Kopfstärke 12 cm mit Stahlbewehrung, alle sichtbaren
Kanten gefast,
Farbe: standartfarbe nach Wahl AG,
mit statischem Prüfzeugnis liefern und auf
Frostschutzschicht, Stärke 60 cm und Betonfundament C
12/15, Stärke 20 cm und 5 cm Mörtelschicht versetzen.
Stoßfuge max. 3mm. Mit Rundeisen die Elemente
miteinander verbinden.
Die Fugen sind mit Dichtungsband (Egoform) zu
verschließen und an den Flächen mit Berührung von
Trag-und Vegetationsschichten ein Vlies 110g/m² zu
verlegen, Schnitte an den Füßen einkalkulieren, damit
der leichte Schwung erreicht wird.
gesamte Außenseite mit sandgestrahlter
Natursteinoberfläche
Einbauort:  Hochbeet Hinter Häusern 126-126c
Typ : RINNIT

Hersteller: Rinn Beton- und Naturstein GmbH & Co. KG
Rodheimer Strasse 83
35452 Heuchelheim/GießenTel.: 0641 6009-0
Fax: 0641 6009-111v. Bieter einzutragen:
angebotener Hersteller:

......................................................

angebotener Typ:

.......................................................
Liefernachweis:
Menge: 22,000 Stck

**03.07.0080 Hochbeet Innen-Winkel-Eckelemet 90° H75**
Innen-Winkel-Eckelemet 90° H 75

Leistung wie zuletzt in vollem Wortlaut beschrieben,
jedoch Schenkellänge 50 cm, Bauhöhe 75 cm
Innenwinkel 90°
Einbauort:  Hochbeet Hinter Häusern 126-126c
Menge: 4,000 Stck

**03.07.0090 Zulage Kürzen L-Element Hochbbeet**
Zulage Kürzen
Zulage für Kürzen, um die Lücke bis zum 90°-Element zu
füllen, Winkelelement H 75, L 50
Einbauort:  Hochbeet Hinter Häusern 126-126c
Menge: 2,000 Stck

**03.07.0100 Hochbeet Edelrost Fertigelement**
Hochbeet Edelrost, "Optimus"
200 x 100 cm, Höhe: 80 cm
liefern und aufstellen
Abstand untereinander 80cm
2 mm Stahlblech mit Edelrost-Oberfläche
Lieferumfang 4 Seitenteile Eckwinkel und Schrauben ab
200cm Länge eine Versteifungskette (verhindert das
Ausbauchen des Hochbeetes)
Lieferant
Metro: AAA0000242885

https://www.metro.de/marktplatz/product/fb8e3944-0953-4
7df-8338-0a56bda65e71?mfeed_oid=4b121a23-e2c1-452e-8bcb
-f46afaefe5b7&mfeed_bm=1&utm_source=google&utm_medium=c
pc&utm_campaign=de_mm_ag_pmax_all_dynamic_all_b2c_feed_
mid&gad_source=1&gclid=EAIaIQobChMIm-HFtqXjigMVfKaDBx3r
ViwTEAQYASABEgJs8PD_BwE
Menge: 5,000 Stck

USt %: 19,00
